# Unidad exterior LG modelo HM091M.U31 Monofásico Therma V Monoblock. Capacidad Calefacción 9 kW Refrigeración 9 kW

- Propiedad del archivo: CONSTRUNARIO
- Formato: FIEBDC-3/2012
- Programa: Construnario Versión 1.9
- Fecha de los precios: 13/06/2014
- Divisa: EUR

**HM091M.U32** Unidad exterior LG modelo HM091M.U31 Monofásico Therma V Monoblock. Capacidad Calefacción 9 kW Refrigeración 9 kW
Conjunto compacto Therma V Monoblock inverter monofásica de LG, modelo HM091M.U42, de 9 kW de capacidad nominal. Caudal de aire máximo, 3.600 m3/h. Dimensiones, 1.239x907x390 mm. Peso, 99 Kg. Nivel sonoro de 52 dBA a 1 m. Caudal de agua mínimo 15 l/min, altura manométrica máxima de 7 mca. Protección oro anticorrosión.
