# Unidad exterior LG modelo HM141M.U31 Monofásico Therma V Monoblock. Capacidad Calefacción 14 kW Refrigeración 15 kW

- Propiedad del archivo: CONSTRUNARIO
- Formato: FIEBDC-3/2012
- Programa: Construnario Versión 1.9
- Fecha de los precios: 13/06/2014
- Divisa: EUR

**HM141M U32** Unidad exterior LG modelo HM141M.U31 Monofásico Therma V Monoblock. Capacidad Calefacción 14 kW Refrigeración 15 kW
Conjunto compacto Therma V Monoblock inverter monofásica de LG, modelo HU141M.U31, de 14 kW de capacidad nominal. Caudal de aire máximo, 3.600 m3/h. Dimensiones, 1.380x950x330 mm. Peso, 131 Kg. Nivel sonoro de 54 dBA a 1 m. Caudal de agua mínimo 15 l/min, altura manométrica máxima de 7 mca. Protección oro anticorrosión.
