# Unidad exterior LG modelo HM123M.U32 Monofásico Therma V Monoblock. Capacidad Calefacción 12 kW

- Propiedad del archivo: CONSTRUNARIO
- Formato: FIEBDC-3/2012
- Programa: Construnario Versión 1.9
- Fecha de los precios: 13/06/2014
- Divisa: EUR

**HM123M U32** Unidad exterior LG modelo HM123M.U32 Monofásico Therma V Monoblock. Capacidad Calefacción 12 kW
Conjunto compacto Therma V Monoblock inverter trifásica de LG, modelo HM123M.U32, de 12 kW de capacidad nominal. Caudal de aire máximo, 3.600 m3/h. Dimensiones, 1.380x950x330 mm. Peso, 123 Kg. Nivel sonoro de 53 dBA a 1 m. Protección oro anticorrosión.
