# Conjunto LG Inverter monofásico de pared, modelo UJ30, de 7.800 W en frío y 8.400 W en calor, A++/A

- Propiedad del archivo: CONSTRUNARIO
- Formato: FIEBDC-3/2012
- Programa: Construnario Versión 1.9
- Fecha de los precios: 17/06/2014
- Divisa: EUR

**UJ30** Conjunto LG Inverter monofásico de pared, modelo UJ30, de 7.800 W en frío y 8.400 W en calor, A++/A
Conjunto LG Inverter monofásico de pared, modelo UJ30. A++/A. 7,8 kW de potencia frigorífica y 8,4 kW de capacidad calorífica. Caudal de aire máximo de 1.380 m3/h. Nivel sonoro de 45/42/40 dBA medido a 1,5 m. Líneas frigoríficas de 3/8" para líquido y de 5/8" para gas. Dimensiones: 346×1.190×265 mm. Peso: 15.7 kg. Incluye control remoto.
