# MXW 2500 P, caudal 1400 m3/h - Airtècnics -

- Propiedad del archivo: CONSTRUNARIO
- Formato: FIEBDC-3/2012
- Programa: Construnario Versión 3.40
- Fecha de los precios: 18/06/2014
- Divisa: EUR

**C1602AIR-12316** u MXW 2500 P, caudal 1400 m3/h - Airtècnics -
- Unidades industriales para instalación horizontal y vertical, disponibles en 1.5, 2 y 2.5 metros de longitud, de fácil acoplamiento tipo modular para puertas de grandes dimensiones. - Bastidor de perfilería de aluminio y paneles de acero electrozincado, acabado con pintura epoxi-poliéster de color blanco RAL 9016 como estándar. Otros colores disponibles bajo demanda. - Ventiladores axiales equipados con motor de rotor externo monofásicos 230V/50Hz. Trifásico en opción. - Con batería de agua caliente hasta 120ºC. - Doble jet de descarga con efecto Coanda para lograr un mayor alcance y eficiencia. Llamas tipo airfoil con ángulo de descarga regulable en ambas direcciones. - Diferentes opciones de control, desde simple on/off a automático: ventilación de 3/5 velocidades, funcionamiento manual o automático, control remoto, con cable telefónico y conectores RJ45 (Plug and Play), interface para conectar a BMS, PLC...
