# RDAM S 1000 P, caudal 1250 m3/h, potencia calorífica 80/60ºC 8, 53 kW - Airtècnics -

- Propiedad del archivo: CONSTRUNARIO
- Formato: FIEBDC-3/2012
- Programa: Construnario Versión 3.40
- Fecha de los precios: 20/06/2014
- Divisa: EUR

**C1602AIR-124101** u RDAM S 1000 P, caudal 1250 m3/h, potencia calorífica 80/60ºC 8, 53 kW - Airtècnics -
-Cortina de aire compacta y empotrable de perfil bajo con vista integral con acabado rejilla difusor. - Bastidor autoportante de acero electrozincado, preparado para instalación encastada en falso techo. - Reja de absorción (libre de mantenimiento) con perfilería de aluminio y difusor de descarga integrados en un único marco blanco RAL 9016 como estándar. Otros colores disponibles bajo demanda. - Ventiladores centrífugos de doble aspiración con motores de rotor externo, protegidos por termocontacto con selección de 5 velocidades. Nivel sonoro muy bajo. - Incorporan baterías de agua caliente. - Caja de control y mando a distancia IR incluídos. Cable telefónico de 7m con conectores RJ45 (Plug & Play). Opcional: Interface para conectar a BMS.
