# Cubrebornes serie V5000 para el precintado del ICP, 1 fila, 4 M

- Propiedad del archivo: CONSTRUNARIO
- Formato: FIEBDC-3/2012
- Programa: Construnario VersiĆ³n 2.11
- Fecha de los precios: 25/05/2015
- Divisa: EUR

**V5004** u Cubrebornes serie V5000 para el precintado del ICP, 1 fila, 4 M
Hager Cubrebornes serie V5000 para el precintado del ICP, 1 fila, 4M. Para el precintado del ICP en cajas golf VF y VS.
