# ID+OD1000+DE2000 - Airtècnics -

- Propiedad del archivo: CONSTRUNARIO
- Formato: FIEBDC-3/2012
- Programa: Construnario Versión 3.40
- Fecha de los precios: 22/07/2014
- Divisa: EUR

**C1602AIR-1091B43** u ID+OD1000+DE2000 - Airtècnics -
Kit de instalación invisible. Difusor telescópico de descarga + Difusor telescópico de aspiración + Plénum para cortina Windbox de 2000 mm.
