# Malla de fibra de vidrio tejida 10x10 mm

- Propiedad del archivo: CONSTRUNARIO
- Formato: FIEBDC-3/2012
- Programa: Construnario Versión 3.51
- Fecha de los precios: 10/03/2015
- Divisa: EUR

**MTC-var030a** m2 Malla de fibra de vidrio tejida 10x10 mm.
Precio: 1.55
Malla de fibra de vidrio tejida, con impregnación de PVC, de 10x10 mm de luz, antiálcalis, de 115 a 125 g/m˛ y 500 µ de espesor, para armar revocos tradicionales, enfoscados y morteros.
