# LC 1 pie + aisl. poliuretano + LH 4 + enlucido

- Propiedad del archivo: CONSTRUNARIO
- Formato: FIEBDC-3/2012
- Programa: Construnario Versión 3.51
- Fecha de los precios: 10/03/2015
- Divisa: EUR
- Código: ipur (02/06/2020)

**C1502IPU-1110507** m2 LC 1 pie + aisl. poliuretano + LH 4 + enlucido (20/01/2015)
1 - LC 1 Fábrica de ladrillo perforado tosco de 24x11,5x7 cm., de 1 pie de espesor en interior, recibido con mortero de cemento CEM II/B-P 32,5 N y arena de río tipo M-5, preparado en central y suministrado a pie de obra, para revestir, i/replanteo, nivelación y aplomado, p.p. de enjarjes, mermas, roturas, humedecido de las piezas, rejuntado, cargaderos, mochetas, plaquetas, esquinas, limpieza y medios auxiliares. Según UNE-EN-998-1:2004, RC-08, NTE-FFL, CTE-SE-F y medida deduciendo huecos superiores a 1 m2. 2 - Aislamiento térmico de Poliuretano Inyectado Conductividad: 0.036 W/mK Densidad <20 kg/m³ Espesor medio: Según grosor de cámara Producto de celda abierta 3 - LH 4cm Tabique de ladrillo cerámico hueco sencillo 24x11,5x4 cm., en distribuciones y cámaras, recibido con mortero de cemento CEM II/B-P 32,5 N y arena de río tipo M-5, preparado en central y suministrado a pie de obra, i/ replanteo, aplomado y recibido de cercos, roturas, humedecido de las piezas y limpieza. Parte proporcional de andamiajes y medios auxiliares. Según UNE-EN-998-1:2004, RC-08, NTE-PTL y CTE-SE-F, medido a cinta corrida. 4 - Enlucido Guarnecido maestreado con yeso negro y enlucido con yeso blanco en paramentos verticales y horizontales de 15 mm. de espesor, con maestras cada 1,50 m., incluso formación de rincones, guarniciones de huecos, remates con pavimento, p.p. de guardavivos de plástico y metal y colocación de andamios, s/NTE-RPG, medido deduciendo huecos superiores a 2 m2.

| Código | Ud | Descripción | Rendimiento | Precio | Importe |
|---|---|---|---|---|---|
| MTC-lt020 | u | Ladrillo perforado tosco 24x11, 5x7 cm. (material) | 138.000 | 30 | 4140.00 |
| MTC-mc040 | m3 | Mortero cem. gris II/B-M 32, 5 M-5/CEM (material) | 0.070 | 6040 | 422.80 |
| MTC-lh010 | u | Ladrillo hueco sencillo 24x11, 5x4 cm. (material) | 35.000 | 8 | 280.00 |
| MTC-a030 | m3 | Pasta de yeso negro (material) | 0.012 | 9081 | 108.97 |
| MTC-a040 | m3 | Pasta de yeso blanco (material) | 0.003 | 9573 | 28.72 |
| MTC-rw060 | m | Guardavivos plástico y metal (material) | 0.215 | 80 | 17.20 |
| POLINYECT | m2 | Espuma de poliuretano inyectada "in situ", densidad de 12 a 18 kg/m³ y conductividad térmica 0,036 W/(mK), para el relleno de cámara de aire de 50 mm de espesor medio, en cerramientos de doble hoja de fábrica, según UNE-EN 14315-1. (material; 26/11/2014) | 1.000 | 323 | 323.00 |
| MTC-moe080a | kg | Mortero de cemento gris GP CSIII W2 (material) | 0.600 | 21 | 12.60 |
| MQC-mpa030 | h | Maquinaria para proyección de productos aislantes (maquinaria) | 0.101 | 1522 | 153.72 |
| MOC-031 | h | Oficial 1ª aplicador de productos aislantes (mano de obra; 14/09/2017) | 0.081 | 1724 | 139.64 |
| MOC-066 | h | Ayudante aplicador de productos aislantes (mano de obra) | 0.081 | 1613 | 130.65 |
| MOC-030 | h | Oficial primera (mano de obra; 14/09/2017) | 1.300 | 1918 | 2493.40 |
| MOC-110 | h | Oficial yesero o escayolista (mano de obra) | 0.270 | 1831 | 494.37 |
| MOC-070 | h | Peón ordinario (mano de obra; 14/09/2017) | 1.300 | 1630 | 2119.00 |
| %2 | % | Medios auxiliares (05/03/2015) | 2 % | 10864.07 | 217.28 |
| %3 | % | Costes indirectos (02/03/2015) | 3 % | 11081.35 | 332.44 |
|  |  | Costes directos |  |  | 11413.79 |

## Recursos

**MTC-moe080a** kg Mortero de cemento gris GP CSIII W2
Mortero de cemento, color gris, compuesto de cemento, áridos seleccionados y aditivos, tipo GP CSIII W2 según UNE-EN 998-1.
