# Rastrel de chapa galvanizada para sujeción de tejas

- Propiedad del archivo: CONSTRUNARIO
- Formato: FIEBDC-3/2012
- Programa: Construnario Versión 3.51
- Fecha de los precios: 10/03/2015
- Divisa: EUR

| Código | Ud | Descripción | Precio |
|---|---|---|---|
| MTC-blw140 | m | Rastrel de chapa galvanizada para sujeción de tejas | 1.38 |
