# Soporte + aisl. poliuretano + Mortero + Teja

- Propiedad del archivo: CONSTRUNARIO
- Formato: FIEBDC-3/2012
- Programa: Construnario Versión 3.51
- Fecha de los precios: 10/03/2015
- Divisa: EUR
- Código: ipur (02/06/2020)

**C1502IPU-111083** m2 Soporte + aisl. poliuretano + Mortero + Teja (03/02/2015)
Cubierta inclinada con una pendiente media del 30%, compuesta de: 1 - Aislamiento térmico de Poliuretano Proyectado Conductividad: 0.028 W/mK Densidad media:45 kg/m³ Espesor medio: 50mm Reacción al fuego:Euroclase E Contenido en Celda Cerrada:>90% Conformidad de los sistemas con la Norma:UNE 92120-1 Conformidad de la aplicación con la Norma:UNE 92120-2 Medición según Norma:UNE 92310 2 - Cobertura Teja cerámica curva, 40x19x16 cm, color rojo; recibida con mortero de cemento M-2,5.

| Código | Ud | Descripción | Rendimiento | Precio | Importe |
|---|---|---|---|---|---|
| MTC-mor010b | m3 | Mortero de cemento CEM II/B-P 32, 5 N tipo M-2, 5 (material) | 0.060 | 10530 | 631.80 |
| POLIPROY50A | m2 | Espuma rígida de poliuretano proyectado in situ, densidad media 45 kg/m³, e=50 mm. (material; 06/02/2015) | 1.050 | 531 | 557.55 |
| MTC-tac010a | u | Teja cerámica curva, 40x19x16 cm, color rojo, según UNE-EN 1304 (material) | 31.400 | 25 | 785.00 |
| MTC-tac013a | u | Teja cerámica de ventilación, color rojo, según UNE-EN 1304 (material) | 0.100 | 650 | 65.00 |
| MOC-030 | h | Oficial primera (mano de obra; 14/09/2017) | 0.718 | 1918 | 1377.12 |
| MOC-070 | h | Peón ordinario (mano de obra; 14/09/2017) | 0.718 | 1630 | 1170.34 |
| %2 | % | Medios auxiliares (05/03/2015) | 2 % | 4586.81 | 91.74 |
| %3 | % | Costes indirectos (02/03/2015) | 3 % | 4678.55 | 140.36 |
|  |  | Costes directos |  |  | 4818.91 |

## Recursos

**MTC-mor010b** m3 Mortero de cemento CEM II/B-P 32, 5 N tipo M-2, 5
Mortero de cemento CEM II/B-P 32,5 N tipo M-2,5, confeccionado en obra con 200 kg/m³ de cemento y una proporción en volumen 1/8.

**POLIPROY50A** m2 Espuma rígida de poliuretano proyectado in situ, densidad media 45 kg/m³, e=50 mm
Aislamiento térmico de Poliuretano Proyectado Conductividad: 0.028 W/mK Densidad media:45 kg/m³ Espesor medio:50 mm Reacción al fuego:Euroclase E Contenido en Celda Cerrada:>90% Conformidad de los sistemas con la Norma:UNE 92120-1 Conformidad de la aplicación con la Norma:UNE 92120-2 Medición según Norma:UNE 92310
