# Pieza de remate perimetral para cubiertas de placas

- Propiedad del archivo: CONSTRUNARIO
- Formato: FIEBDC-3/2012
- Programa: Construnario Versión 3.51
- Fecha de los precios: 10/03/2015
- Divisa: EUR

| Código | Ud | Descripción | Precio |
|---|---|---|---|
| MTC-lpo020a | m | Pieza de remate perimetral para cubiertas de placas | 5.25 |
