# Tubo macho-hembra polipropileno Ø110x1000

- Propiedad del archivo: CONSTRUNARIO
- Formato: FIEBDC-3/2012
- Programa: Construnario Versión 3.40
- Fecha de los precios: 24/10/2014
- Divisa: EUR

**11-1000MH5** u Tubo macho-hembra polipropileno Ø110x1000
Tubo macho-hembra Fig polipropileno Ø110x1000 Uds/caja: 1 Respetar inclinación mínima de 3º (5,2%) ascendente en instalaciones horizontales de conductos de evacuación de humos en polipropileno para aparatos a condensación. (Norma EN 123001:2009 Apdo. 5.5.1)
