# Codo 90º macho-hembra polipropileno Ø110

- Propiedad del archivo: CONSTRUNARIO
- Formato: FIEBDC-3/2012
- Programa: Construnario Versión 3.40
- Fecha de los precios: 24/10/2014
- Divisa: EUR

**11-90MH5** u Codo 90º macho-hembra polipropileno Ø110
Codo 90º macho-hembra Fig polipropileno Ø110 Uds/caja: 1
