# Codo 90º macho-hembra polipropileno Ø125

- Propiedad del archivo: CONSTRUNARIO
- Formato: FIEBDC-3/2012
- Programa: Construnario Versión 3.40
- Fecha de los precios: 24/10/2014
- Divisa: EUR

**125-90MH5** u Codo 90º macho-hembra polipropileno Ø125
Codo 90º macho-hembra Fig polipropileno Ø125 Uds/caja: 1
