# Codo 45º macho-hembra polipropileno Ø300

- Propiedad del archivo: CONSTRUNARIO
- Formato: FIEBDC-3/2012
- Programa: Construnario Versión 3.40
- Fecha de los precios: 24/10/2014
- Divisa: EUR

**300-45MH5** u Codo 45º macho-hembra polipropileno Ø300
Codo 45º macho-hembra Fig polipropileno Ø300 Uds/caja: 1
