# Adaptador caldera/ampliación macho-hembra polipropileno Ø130x161

- Propiedad del archivo: CONSTRUNARIO
- Formato: FIEBDC-3/2012
- Programa: Construnario Versión 3.40
- Fecha de los precios: 24/10/2014
- Divisa: EUR

**130160AMPMH5** u Adaptador caldera/ampliación macho-hembra polipropileno Ø130x161
Adaptador caldera/ampliación macho-hembra Fig polipropileno Ø130x161 Uds/caja: 1
