# Adaptador caldera/ampliación macho-hembra polipropileno Ø150x160

- Propiedad del archivo: CONSTRUNARIO
- Formato: FIEBDC-3/2012
- Programa: Construnario Versión 3.40
- Fecha de los precios: 24/10/2014
- Divisa: EUR

**150160AMPMH5** u Adaptador caldera/ampliación macho-hembra polipropileno Ø150x160
Adaptador caldera/ampliación macho-hembra Fig polipropileno Ø150x160 Uds/caja: 1
