# Tape desagüe condensados EPDM blanco Ø125

- Propiedad del archivo: CONSTRUNARIO
- Formato: FIEBDC-3/2012
- Programa: Construnario Versión 3.40
- Fecha de los precios: 24/10/2014
- Divisa: EUR

**125TAPECONDENSA** u Tape desagüe condensados EPDM blanco Ø125
Tape desagüe condensados Fig EPDM blanco Ø125 Uds/caja: 1
