# Tapa desagüe condensados EPDM blanco Ø250

- Propiedad del archivo: CONSTRUNARIO
- Formato: FIEBDC-3/2012
- Programa: Construnario Versión 3.40
- Fecha de los precios: 24/10/2014
- Divisa: EUR

**250TAPECONDENSA** u Tapa desagüe condensados EPDM blanco Ø250
Tape desagüe condensados Fig EPDM blanco Ø250 Uds/caja: 1
