# Sifón desagüe vertical polipropileno

- Propiedad del archivo: CONSTRUNARIO
- Formato: FIEBDC-3/2012
- Programa: Construnario Versión 3.40
- Fecha de los precios: 21/10/2014
- Divisa: EUR

**SIFONV5** u Sifón desagüe vertical polipropileno
Sifón desagüe vertical Fig polipropileno. Uds/caja: 1
