# Sifón desagüe horizontal polipropileno

- Propiedad del archivo: CONSTRUNARIO
- Formato: FIEBDC-3/2012
- Programa: Construnario Versión 3.40
- Fecha de los precios: 21/10/2014
- Divisa: EUR

**SIFONH5** u Sifón desagüe horizontal polipropileno
Sifón desagüe horizontal Fig polipropileno. Uds/caja: 1
