# Abrazadera a pared acero pintado en blanco Ø110

- Propiedad del archivo: CONSTRUNARIO
- Formato: FIEBDC-3/2012
- Programa: Construnario Versión 3.40
- Fecha de los precios: 21/10/2014
- Divisa: EUR

**11ABPRP3** u Abrazadera a pared acero pintado en blanco Ø110
Abrazadera a pared Fig Ø110 acero pintado blanco. Uds/caja: 25
