# Abrazadera a pared acero pintando en blanco Ø160

- Propiedad del archivo: CONSTRUNARIO
- Formato: FIEBDC-3/2012
- Programa: Construnario Versión 3.40
- Fecha de los precios: 21/10/2014
- Divisa: EUR

**160ABPR3** u Abrazadera a pared acero pintando en blanco Ø160
Abrazadera a pared Fig acero pintado blanco Ø160 Uds/caja: 25
