# Abrazadera a pared Ø200

- Propiedad del archivo: CONSTRUNARIO
- Formato: FIEBDC-3/2012
- Programa: Construnario Versión 3.40
- Fecha de los precios: 22/10/2014
- Divisa: EUR

**200ABPR3** u Abrazadera a pared Ø200
Abrazadera a pared acero pintando en blanco Ø200
