# Abrazadera a pared Ø250

- Propiedad del archivo: CONSTRUNARIO
- Formato: FIEBDC-3/2012
- Programa: Construnario Versión 3.40
- Fecha de los precios: 22/10/2014
- Divisa: EUR

**250ABPR3** u Abrazadera a pared Ø250
Abrazadera a pared acero pintando en blanco Ø250.
