# Soporte mural Ø110

- Propiedad del archivo: CONSTRUNARIO
- Formato: FIEBDC-3/2012
- Programa: Construnario Versión 3.40
- Fecha de los precios: 21/10/2014
- Divisa: EUR

**11SOPORTEMURAL** u Soporte mural Ø110
Soporte mural Ø110. Precio a consultar.
