# Placa pared Ø115

- Propiedad del archivo: CONSTRUNARIO
- Formato: FIEBDC-3/2012
- Programa: Construnario Versión 3.40
- Fecha de los precios: 21/10/2014
- Divisa: EUR

| Código | Ud | Descripción |
|---|---|---|
| 110PLACAPARED4 | u | Placa pared Ø115 |
