# Placa pared Ø300

- Propiedad del archivo: CONSTRUNARIO
- Formato: FIEBDC-3/2012
- Programa: Construnario Versión 3.40
- Fecha de los precios: 23/10/2014
- Divisa: EUR

**300PLACAPARED4** u Placa pared Ø300
Placa pared Ø300. Precio a consultar.
