# Manguito toma de muestras macho-hembra polipropileno Ø250

- Propiedad del archivo: CONSTRUNARIO
- Formato: FIEBDC-3/2012
- Programa: Construnario Versión 3.40
- Fecha de los precios: 21/10/2014
- Divisa: EUR

**250TM5** u Manguito toma de muestras macho-hembra polipropileno Ø250
Manguito toma de muestras macho-hembra Fig polipropileno Ø250 Uds/caja: 1
