# Manguito toma de muestras macho-hembra polipropileno Ø300

- Propiedad del archivo: CONSTRUNARIO
- Formato: FIEBDC-3/2012
- Programa: Construnario Versión 3.40
- Fecha de los precios: 21/10/2014
- Divisa: EUR

**300TM5** u Manguito toma de muestras macho-hembra polipropileno Ø300
Manguito toma de muestras macho-hembra Fig polipropileno Ø300 Uds/caja: 1
