# Colector vertical 87º entronque Ø80 polipropileno Ø80/125mm

- Propiedad del archivo: CONSTRUNARIO
- Formato: FIEBDC-3/2012
- Programa: Construnario Versión 3.40
- Fecha de los precios: 23/10/2014
- Divisa: EUR

**8125COLVERT5** u Colector vertical 87º entronque Ø80 polipropileno Ø80/125mm
Colector vertical 87º entronque Ø80 Fig polipropileno Ø80/125mm Uds/caja: 1
