# Colector vertical 87º, entronque Ø80/250

- Propiedad del archivo: CONSTRUNARIO
- Formato: FIEBDC-3/2012
- Programa: Construnario Versión 3.40
- Fecha de los precios: 23/10/2014
- Divisa: EUR

**8250COLVERT5** u Colector vertical 87º, entronque Ø80/250
Colector vertical 87º entronque Ø80/250
