# Colector vertical 87º, entronque Ø80/300

- Propiedad del archivo: CONSTRUNARIO
- Formato: FIEBDC-3/2012
- Programa: Construnario Versión 3.40
- Fecha de los precios: 21/10/2014
- Divisa: EUR

**8300COLVERT5** u Colector vertical 87º, entronque Ø80/300
Colector vertical 87º entronque Ø80/300
