# Codo Ø125/185 45º, macho-hembra

- Propiedad del archivo: CONSTRUNARIO
- Formato: FIEBDC-3/2012
- Programa: Construnario Versión 3.40
- Fecha de los precios: 23/10/2014
- Divisa: EUR

| Código | Ud | Descripción |
|---|---|---|
| 125185-45MH45 | u | Codo Ø125/185 45º, macho-hembra |
