# Colector vertical válvula antirretorno 300Ø

- Propiedad del archivo: CONSTRUNARIO
- Formato: FIEBDC-3/2012
- Programa: Construnario Versión 3.40
- Fecha de los precios: 23/10/2014
- Divisa: EUR

**300360COLPOS45** u Colector vertical válvula antirretorno 300Ø
Colector vertical válvula antirretorno.
