# Colector simple vertical sólo evacuación Ø160

- Propiedad del archivo: CONSTRUNARIO
- Formato: FIEBDC-3/2012
- Programa: Construnario Versión 3.40
- Fecha de los precios: 23/10/2014
- Divisa: EUR

**160200COLVERT45** u Colector simple vertical sólo evacuación Ø160
Colector simple vertical sólo evacuación Ø125
