# Placa pared Ø310

- Propiedad del archivo: CONSTRUNARIO
- Formato: FIEBDC-3/2012
- Programa: Construnario Versión 3.40
- Fecha de los precios: 22/10/2014
- Divisa: EUR

**310PLACAPARED4** u Placa pared Ø310
Placa pared Ø310. Precio a consultar.
