# Brida viento Ø185

- Propiedad del archivo: CONSTRUNARIO
- Formato: FIEBDC-3/2012
- Programa: Construnario Versión 3.40
- Fecha de los precios: 22/10/2014
- Divisa: EUR

| Código | Ud | Descripción |
|---|---|---|
| 185BRIDAVIENTO | u | Brida viento Ø185 |
