# Abrazadera de pared Ø185

- Propiedad del archivo: CONSTRUNARIO
- Formato: FIEBDC-3/2012
- Programa: Construnario Versión 3.40
- Fecha de los precios: 22/10/2014
- Divisa: EUR

**185ABPR3** u Abrazadera de pared Ø185
Abrazadera de pared Ø185. Precio a consultar.
