# Tubo Ø200/310x1000 macho-hembra

- Propiedad del archivo: CONSTRUNARIO
- Formato: FIEBDC-3/2012
- Programa: Construnario Versión 3.40
- Fecha de los precios: 23/10/2014
- Divisa: EUR

**200310-1000MH45** u Tubo Ø200/310x1000 macho-hembra
Tubo Ø 200/310x1000 m/h.
