# Colector vertical coaxial válvula antirretorno 160

- Propiedad del archivo: CONSTRUNARIO
- Formato: FIEBDC-3/2012
- Programa: Construnario Versión 3.40
- Fecha de los precios: 23/10/2014
- Divisa: EUR

**160235COLCOAPP45** u Colector vertical coaxial válvula antirretorno 160
Colector vertical coaxial válvula antirretorno.
