# Teja Ø240

- Propiedad del archivo: CONSTRUNARIO
- Formato: FIEBDC-3/2012
- Programa: Construnario Versión 3.40
- Fecha de los precios: 22/10/2014
- Divisa: EUR

**235TEJA4** u Teja Ø240
Teja.
