# WEBER.COL MAX - Gris - Mortero cola para interiores de altas prestaciones

- Propiedad del archivo: CONSTRUNARIO
- Formato: FIEBDC-3/2012
- Programa: Construnario Versión 3.51
- Fecha de los precios: 19/11/2015
- Divisa: EUR

**WCOLMAXG** u WEBER.COL MAX - Gris - Mortero cola para interiores de altas prestaciones
Mortero cola adecuado para la colocación de azulejos y gres de porosidad media/alta. En pavimentos interiores y exteriores. En revestimientos interiores. Composición Cemento gris, resina sintética, áridos silíceos y calcáreos, y aditivos orgánicos e inorgánicos. Prestaciones Densidad de la masa: 1,50 kg/l. Descuelgue (EN 1308): < 0,5 mm. Adherencia inicial (EN 1348 (8.2)): > 0,5 N/mm2. Adherencia tras inmersión en agua (EN 1348 (8.3)): > 0,5 N/mm2. Adherencia después de envejecimiento con calor calor (EN 1348 (8.4)): > 0,5 N/mm2. Adherencia después de ciclos hielo-deshielo (EN 1348 (8.5)): = 0,5 N/mm2. Adherencia tiempo abierto ampliado (EN 1346): = 0,5 N/mm2 después de 30 min. Adherencia tiempo abierto (EN 1346): = 0,5 N/mm2 después de 20 minutos. Deslizamiento (EN 1308): = 0,5 mm. Estos resultados se han obtenido en ensayos realizados en condiciones estándar, y pueden variar en función de las condiciones de puesta en obra. Información práctica Presentación : Sacos de papel de 25 kg Rendimiento : 2,5 - 3 kg/m2.
