# WEBER.COL PANDA - Gris - Mortero cola interiores 25 Kg

- Propiedad del archivo: CONSTRUNARIO
- Formato: FIEBDC-3/2012
- Programa: Construnario Versión 3.51
- Fecha de los precios: 19/11/2015
- Divisa: EUR

**WCOLPANDG25** u WEBER.COL PANDA - Gris - Mortero cola interiores 25 Kg
Mortero cola en capa fina adecuado para la colocación de azulejos de porosidad media/alta, tanto en pavimentos como en revestimientos interiores. Composición Cemento gris, áridos silíceos y calcáreos y aditivos orgánicos e inorgánicos. Prestaciones Densidad de la masa: 1,55 g/cm3. Adherencia inicial (EN 1348 (8.2)): > 0,5 N/mm2. Adherencia tras inmersión en agua (EN 1348 (8.3)): = 0,5 N/mm2. Adherencia después de envejecimiento con calor: PND. Adherencia después de ciclos hielo-deshielo: PND. Tiempo abierto (a 20 minutos): PND. Reacción al fuego: Clase A1 Estos resultados se han obtenido en ensayos realizados en condiciones estándar, y pueden variar en función de las condiciones de puesta en obra. Presentación: Sacos de papel de 25 kg Colores: Gris. Rendimiento : 4 - 5 kg/m2.
