# WEBER.COL CAPA GRUESA - Gris - Mortero cola capa gruesa de interiores

- Propiedad del archivo: CONSTRUNARIO
- Formato: FIEBDC-3/2012
- Programa: Construnario Versión 3.51
- Fecha de los precios: 19/11/2015
- Divisa: EUR

**WCOLCGG** u WEBER.COL CAPA GRUESA - Gris - Mortero cola capa gruesa de interiores
Mortero cola adecuado para la colocación en capa gruesa de azulejos y gres de porosidad media/alta, tanto en pavimentos como en revestimientos. En interiores. Composición Cemento gris, áridos silíceos y calcáreos, y aditivos orgánicos e inorgánicos. Prestaciones Densidad de la masa: 1,55 g/cm3. Granulometría: < 1 mm. Adherencia inicial (EN 1348 (8.2)): > 0,5 N/mm2 . Estos resultados se han obtenido en ensayos realizados en condicionesestándar, y pueden variar en función de las condiciones de puesta en obra. Información práctica Presentación: Sacos de papel de 25 kg, con lámina de plástico antihumedad. Palets de 1.200 kg (48 sacos). Color : Gris Rendimiento : 12 - 15 kg/m2. Conservación : 12 meses a partir de la fecha de fabricación, en el envase original cerrado y al abrigo de la humedad.
