# WEBER.COL FLUID - Gris - Mortero cola fluido de fraguado rápido

- Propiedad del archivo: CONSTRUNARIO
- Formato: FIEBDC-3/2012
- Programa: Construnario Versión 3.51
- Fecha de los precios: 19/11/2015
- Divisa: EUR

**WCOLFLUID** u WEBER.COL FLUID - Gris - Mortero cola fluido de fraguado rápido
Mortero cola fluido, para la colocación de mármol y baldosas cerámicas de pequeño o gran formato, absorbentes y no absorbentes, mediante encolado simple. Para pavimentos interiores y exteriores. Indicado para pavimentos de tráfico intenso y grandes superficies. Indicado para suelos de calefacción radiante. Composición Cementos, resina sintética, áridos silíceos y aditivos orgánicos e inorgánicos. Prestaciones Adherencia inicial antes de 6 horas (EN 1348 (8.2)): = 0,5 N/mm2. Adherencia tras inmersión en agua (EN 1348 (8.3)): = 1 N/mm2. Tiempo abierto (adherencia a 10 minutos): = 0,5 N/mm2. Tiempo abierto ampliado (EN 1346): = 0,5 N/mm2 después de 30 minutos. Adherencia inicial (28 días) (EN 1348 (8.2)): = 1N/mm2. Adherencia de envejecimiento con calor (EN 1348 (8.4)): = 1 N/mm2. Adherencia después de ciclos hielo-deshielo (EN 1348 (8.5)): = 1 N/mm2. Reacción al fuego: A1fl. Estos resultados se han obtenido en ensayos realizados en condiciones estándar, y pueden variar en función de las condiciones de puesta en obra. Información práctica Presentación: Saco de papel de 25 kg, con lámina de plástico antihumedad. Palet de 1.200 kg (48 sacos). Colore : Gris. Rendimiento: 4 - 6 kg/m2. Conservación: 12 meses a partir de la fecha de fabricación, en envase original cerrado y al abrigo de la humedad.
