# WEBER.COL CLASSIC - Gris - Mortero cola de interiores

- Propiedad del archivo: CONSTRUNARIO
- Formato: FIEBDC-3/2012
- Programa: Construnario Versión 3.51
- Fecha de los precios: 19/11/2015
- Divisa: EUR

**WCOLCLASG** u WEBER.COL CLASSIC - Gris - Mortero cola de interiores
Para la colocación de azulejos y gres de porosidad media/alta, tanto en pavimentos como en revestimientos interiores. Composición Cemento gris, áridos silíceos y calcáreos y aditivos orgánicos e inorgánicos. Prestaciones Densidad de la masa: 1,6 g/cm3. Adherencia inicial (EN 1348 (8.2)): = 0,5 N/mm2. Adherencia tras inmersión (EN 1348 (8.3)): = 0,5 N/mm2. Adherencia después de envejecimiento con calor: PND. Adherencia después de ciclos hielo-deshielo: PND. Tiempo abierto (a 20 minutos): PND. Reacción al fuego: Clase A1/A1fl. Estos resultados se han obtenido en ensayos realizados en condiciones estándar, y pueden variar en función de las condiciones de puesta en obra. Información práctica Presentación : Sacos de papel de 25 kg. Rendimiento : 4 - 5 kg/m2.
