# WEBER.COL DUR - Gris - Mortero cola de altas prestaciones

- Propiedad del archivo: CONSTRUNARIO
- Formato: FIEBDC-3/2012
- Programa: Construnario Versión 3.51
- Fecha de los precios: 19/11/2015
- Divisa: EUR

**WCOLDURG** u WEBER.COL DUR - Gris - Mortero cola de altas prestaciones
Mortero cola de altas prestaciones adecuado para la colocación de cerámica, mármol, mosaicos, pasta de vidrio, etc., en pavimentos exteriores e interiores y revestimientos interiores. Especialmente indicado para piscinas. Composición Cemento gris, resina sintética, áridos silíceos y calcáreos, aditivos orgánicos e inorgánicos. Prestaciones Densidad de la masa: 1,65 g/cm3. Adherencia inicial (EN 1348 (8.2)):= 0,5 N/mm2. Adherencia tras inmersión en agua (EN 1348 (8.3)): = 0,5 N/mm2. Adherencia después de envejecimiento con calor: > 0,5 N/mm2. Adherencia después de ciclos hielo-deshielo (EN 1348 (8.5)): = 0,5 N/mm2. Adherencia tiempo abierto ampliado (EN 1346): = 0,5 N/mm2 después de 30 minutos. Adherencia tiempo abierto (EN 1346):= 0,5 N/mm2 después de 30 min. Deslizamiento (EN 1308): < 0,5 N/mm2. Reacción al fuego: Clase A1/A1fl. Estos resultados se han obtenido en ensayos realizados en condiciones estándar, y pueden variar en función de las condiciones de puesta en obra. Información práctica Presentación: Sacos de papel de 25 kg Colores: Gris y blanco. Rendimiento: Simple encolado: 4 - 5 kg/m2. Doble encolado: 7 - 8 kg/m2.
